# Ev. Kindergarten Traufverkleidung
Angebotsaufforderung (GAEB DA XML 3.3, DA83)
Projekt: 26500701
Währung: EUR
Angebotsdatum: 08.10.2026
Eröffnung: 08.10.2026 10:00:00
Ende der Zuschlagsfrist: 09.10.2026
Abgabeort: Amt Eiderkanal, Schulstr. 36 in 24783 Osterrönfeld
Ausführungsbeginn: 26.10.2026
Ausführungsende: 31.12.2026
Auftraggeber: Gemeinde Osterrönfeld, über Amt Eiderkanal, Schulstr. 36, 24783 Osterrönfeld, D, Telefon 04331-8471-0, E-Mail info@amt-eiderkanal.de; Vergabenummer: 26500701-16
Erstellt mit: BUILDUP, BUILDUP v30.0.0.0, 01.10.2026

## 001 Gesims- und Fassadenarbeiten
Datum: 28.09.2026

### 1 Gesims- und Fassadenarbeiten

*Hinweis: Vorbemerkungen*
VORBEMERKUNGEN (Allgemeine Leistungsbeschreibung)
1. Allgemeine Angaben zum Bauvorhaben
- Auftraggeber: Gemeinde Osterrönfeld, vertreten durch das Amt Eiderkanal, Schulstraße 36, 24783 Osterrönfeld.
- Bauvorhaben: Sanierung / Erneuerung der Traufverkleidung an der Ev. Kindertagesstätte „Bahndammzwerge“.
- Bauort: Fehmarnstraße 1, 24783 Osterrönfeld.
- Projektnummer: 26500701.
2. Art und Umfang der Leistung
Gegenstand dieser Ausschreibung sind die Zimmerer- bzw. Dachdeckerarbeiten zur Erneuerung der außenliegenden Gesims- und Traufverkleidung mittels HPL-Schichtstoffplatten. Der Leistungsumfang umfasst im Wesentlichen:
- Das Einrichten, Vorhalten und Räumen der Baustelle einschließlich der Wiederherstellung beanspruchter Geländeflächen.
- Das Liefern, Aufstellen, Vorhalten und Demontieren von standsicheren Bockgerüsten (Arbeitshöhe ca. 3,50 m) sowie die Errichtung eines geschützten Laufstegs auf dem vorhandenen Fahrradunterstand (Stahlkonstruktion mit Trapezblech) zur Durchführung der Arbeiten im Unterschlagsbereich.
- Die Montage von HPL-Schichtstoffplatten (Materialdicke 6 mm, Baustoffklasse B1, Fabrikat Laukien HC-Plan oder gleichwertig) in verschiedenen Breiten einschließlich notwendiger Unterkonstruktionen und systemkonformer Befestigungsmittel.
- Eventuell erforderliche Stundenlohnarbeiten nach gesonderter Anordnung.
3. Besondere bauliche und betriebliche Verhältnisse
- Laufender Betrieb: Die Arbeiten finden an einer im Betrieb befindlichen Kindertagesstätte statt. Der Auftragnehmer hat den Baustellenbetrieb, die Materialanlieferung und die Lagerung so zu organisieren, dass der Kita-Betrieb sowie die Zu- und Abwege für Kinder, Eltern und Personal zu keinem Zeitpunkt gefährdet oder unzumutbar beeinträchtigt werden.
- Sicherheits- und Gesundheitsschutz (SiGe): Aufgrund der Nutzung als Kindertagesstätte ist der Baustellenbereich lückenlos und standsicher gegen unbefugtes Betreten durch Kinder abzusichern (z. B. durch geschlossene Bauzäune).
- Lärm- und Staubschutz: Lärmintensive Arbeiten sind im Vorwege mit dem Auftraggeber abzustimmen. Staubbelastungen im Umfeld von Fenstern und Lüftungsöffnungen sind durch geeignete Schutzmaßnahmen zu minimieren.
- Örtliche Gegebenheiten: Die für die Baustelleneinrichtung und Materiallagerung erforderlichen Flächen werden in Abstimmung mit der örtlichen Bauüberwachung vor Beginn der Arbeiten festgelegt. Der Fahrradunterstand darf nur im Bereich des vertraglich vorgesehenen, geschützten Laufstegs belastet werden.
4. Ausführungsfristen
- Ausführungsbeginn: [26.10. 2026]
- Fertigstellung: [31.12.2026]
- Die genaue zeitliche Taktung und eventuelle Sperrzeiten (z. B. während der Ruhezeiten der Kinder) werden im Rahmen der Bauanlaufbesprechung festgelegt.

TEIL B: BESONDERE VERTRAGSBEDINGUNGEN (BVB)
(Ergänzung zur VOB/B)
§ 1 Bestandteile des Vertrages
Als Vertragsbestandteile gelten bei Widersprüchen in der nachfolgenden Reihenfolge:
1. Das unterschriebene Angebotsschreiben nebst dem ausgefüllten Leistungsverzeichnis.
2. Diese Besonderen Vertragsbedingungen (BVB).
3. Die Allgemeinen Technischen Vertragsbedingungen für Bauleistungen (VOB/C).
4. Die Allgemeinen Vertragsbedingungen für die Ausführung von Bauleistungen (VOB/B) in der bei Vertragsschluss gültigen Fassung.
§ 2 Vergütung und Abrechnung
- Vertragsart: Der Vertrag wird als Einheitspreisvertrag geschlossen.
- Abrechnung nach Aufmaß: Die endgültige Vergütung erfolgt auf Grundlage der tatsächlich ausgeführten und durch ein gemeinsames Aufmaß nachgewiesenen Leistungsmengen.
- Stundenlohnarbeiten: Stundenlohnarbeiten werden nur dann vergütet, wenn sie vor Beginn der Ausführung vom Auftraggeber oder dessen bevollmächtigten Bauleitung ausdrücklich schriftlich angeordnet wurden. Die entsprechenden Stundenlohnzettel sind werktäglich, spätestens jedoch bis zum Ablauf der folgenden Kalenderwoche, zur Gegenzeichnung vorzulegen.
§ 3 Ausführungsfristen und Vertragsstrafen
- Sofern der Auftragnehmer die vertraglich vereinbarten Ausführungsfristen schuldhaft überschreitet, gelten die gesetzlichen Verzugsregelungen der VOB/B.
§ 4 Zahlungen (§ 16 VOB/B)
- Abschlagszahlungen: Abschlagszahlungen können auf Antrag des Auftragnehmers in kurzen Zeitabständen nachgewiesen durch eine prüfbare Aufstellung der erbrachten Leistungen gefordert werden.
- Schlusszahlung: Die Schlusszahlung erfolgt nach mängelfreier Abnahme und Vorlage einer prüffähigen Schlussrechnung innerhalb der gesetzlichen Frist gemäß § 16 VOB/B.
§ 5 Abnahme (§ 12 VOB/B)
- Die Abnahme der Leistung erfolgt förmlich. Über die Abnahme ist ein gemeinsames Protokoll zu erstellen, das von beiden Vertragsparteien zu unterzeichnen ist. Eine fiktive Abnahme nach § 12 Abs. 5 VOB/B wird ausgeschlossen. Schlussrechnungsstellung erst nach erfolgter mangelfreier Abnahme der Leistungen
§ 6 Mängelansprüche (Gewährleistung)
- Die Verjährungsfrist für Mängelansprüche richtet sich nach § 13 VOB/B und beträgt für Bauwerke 5 Jahre.
- Für die eingebauten HPL-Schichtstoffplatten und deren Unterkonstruktion hat der Auftragnehmer Gewähr dafür zu leisten, dass die Montage streng nach den Verarbeitungshinweisen des Herstellers erfolgt ist.
§ 7 Sicherheitsleistungen (§ 17 VOB/B)
- Es wird auf die Einbehaltung einer Sicherheitsleistung für die Vertragserfüllung sowie für die Mängelansprüche verzichtet. Der Auftraggeber behält sich jedoch vor, bei unberechtigten Mängelbeseitigungsverweigerungen entsprechende Einbehalte nach den gesetzlichen Regeln geltend zu machen.

#### 1.1 Baustelleneinrichtung

**1.1.1 Baustelle einrichten herstellen Lager-Arbeitsplätze**
STLB-Bau 2026-04 000
Baustelle für sämtliche aufgeführte Leistungen, einrichten, herstellen der dazu erforderlichen Lager- und Arbeitsplätze, Flächen sind im Lageplan ausgewiesen.
Menge: 1,000 St

**1.1.2 Baustelle räumen Flächen wiederherstellen**
STLB-Bau 2026-04 000
Baustelle für sämtliche aufgeführte Leistungen, räumen, Geländeflächen, auf denen sich Baustelleneinrichtungen befunden haben, dem früheren Zustand entsprechend herstellen.
Menge: 1,000 St

#### 1.2 HPL-Schichtstoffplatten an Gesimse, aussen

**1.2.1 Verkleidung mit HPL-Platten bis 250 mm, Breite**
Schichtpressstoffplatte HPL nach DIN EN 438 für die Anwendung im Freien nach DIN EN 438, Teil 6,
Hersteller: Hans Laukien GmbH,
Typ: HC-Plan oder gleichwertig
Gewählt:
Brandverhalten: Baustoffklasse B1,
Materialdicke: 6 mm,
Blendhöhe: bis 250 mm
Farbe: Systemfarbton nach Wahl des AG,
als Verkleidung der Trauf-, Stirn- und Ortgangaussenseite bzw. als Unterschlagsverkleidung einschließlich der erforderlichen Unterkonstruktion und der vom Hersteller empfohlenen Befestigungsmittel gemäß der Verarbeitungshinweise des Herstellers montieren.
Menge: 53,020 m

**1.2.2 Verkleidung mit HPL-Platten bis 450 mm, Breite**
Schichtpressstoffplatte HPL nach DIN EN 438 für die Anwendung im Freien nach DIN EN 438, Teil 6,
Hersteller: Hans Laukien GmbH,
Typ: HC-Plan oder gleichwertig
Gewählt:
Brandverhalten: Baustoffklasse B1,
Materialdicke: 6  mm,
Plattenbreite: bis 450 mm
Farbe: Systemfarbton nach Wahl des AG,
als Verkleidung als Unterschlagsverkleidung einschließlich der erforderlichen Unterkonstruktion und der vom Hersteller empfohlenen Befestigungsmittel gemäß der Verarbeitungshinweise des Herstellers montieren.
Menge: 106,890 m

**1.2.3 Verkleidung mit HPL-Platten, ganze Platten im Zuschniit**
Schichtpressstoffplatte HPL nach DIN EN 438 für die Anwendung im Freien nach DIN EN 438, Teil 6,
Hersteller: Hans Laukien GmbH,
Typ: HC-Plan, oder gleichwertig
Gewählt:
Brandverhalten: Baustoffklasse B1,
Materialdicke: 6 mm
ganze Platt3en im Zuschniit
Farbe: Systemfarbton nach Wahl des AG,
als Unterschlagsverkleidung einschließlich der erforderlichen Unterkonstruktion und der vom Hersteller empfohlenen Befestigungsmittel gemäß der Verarbeitungshinweise des Herstellers montieren.
Menge: 26,515 m²

#### 1.3 Bockgerüst nach BetrSichV

**1.3.1 Bockgerüst nach BetrSichV**
Bereitstellen, Aufbauen und Vorhalten eines standsicheren Bockgerüstes als Arbeitsplattform zur Ausführung von Verkleidungsarbeiten an der Unterseite des Dachüberstandes.
Leistungsumfang:
Lieferung und Montage eines Bockgerüstes gemäß BetrSichV und TRBS 2121 Teil 1.
Verwendung ausschließlich stählerner oder zimmermannsgemäß abgebundener Gerüstböcke.
Aufstellung auf tragfähiger, ebener Unterlage; Sicherstellung der Standsicherheit.
Einbau eines vollständigen Seitenschutzes (Geländerholm, Zwischenholm, Bordbrett ≥ 15 cm Höhe) gemäß BG‑Regelwerk, sofern Absturzhöhe > 1,00 m.
Belag aus Gerüstbohlen nach Lastklasse und Bockabstand, wippfrei verlegt, mit ausreichender Überdeckung und maximalem Überstand ≤ 0,30 m.
Aussteifung des Gerüstes gemäß Herstellerangaben; bei Belaghöhen > 2,00 m zusätzliche Versteifung.
Zugang über gesicherte Anlegeleiter, gegen Umkippen und Verrutschen gesichert.
Vorhalten des Gerüstes für die Dauer der Arbeiten sowie anschließender Abbau und Abtransport.
Abmessungen / Ausführung:
Arbeitshöhe: ca.3,50m
Gerüstbreite: ca.1,00m
Länge des Arbeitsbereichs: ca. 5,00 m
Lastklasse: mindestens 3 (je nach Materiallagerung und Arbeitslast)
Bockabstand gemäß zulässiger Stützweite der verwendeten Bohlen.

Besondere Hinweise:
Vor Inbetriebnahme Sichtprüfung durch eine qualifizierte Person.
Materiallagerung möglichst im Bereich der Gerüstböcke.
Rücklaufsperren bei höhenverstellbaren Böcken müssen funktionsfähig sein
Menge: 122,100 lfdm

**1.3.2 Laufsteg auf vorh. Fahrradunterstand**
Auf vorh. Fahrradunterstand aus Stahlkonstruktion mit Trapezblechdeckung, einen Laufsteg Lasklasse 2,
Breite >1,00 m, aus Gerüstbohlen 60*200 mm, liefern, verlegen, vorhalten und abbauen
Menge: 9,000 lfdm

#### 1.4 Stundenlohnarbeiten

**1.4.1 Spezialbaufacharbeiter/-in sämtliche Kosten/Zuschläge**
STLB-Bau 2026-04 091
Stundenlohnarbeiten durch Spezialbaufacharbeiter/-in
der Verrechnungssatz für die jeweilige Arbeitskraft umfasst sämtliche Aufwendungen wie Lohn- und Gehaltskosten, Lohn- und Gehaltsnebenkosten, Zuschläge, lohngebundene und lohnabhängige Kosten, sonstige Sozialkosten, Gemeinkosten, Wagnis und Gewinn.
Menge: 10,000 h

**1.4.2 Helfer/-in sämtliche Kosten/Zuschläge**
STLB-Bau 2026-04 091
Stundenlohnarbeiten durch Helfer/-in
der Verrechnungssatz für die jeweilige Arbeitskraft umfasst sämtliche Aufwendungen wie Lohn- und Gehaltskosten, Lohn- und Gehaltsnebenkosten, Zuschläge, lohngebundene und lohnabhängige Kosten, sonstige Sozialkosten, Gemeinkosten, Wagnis und Gewinn.
Menge: 10,000 h
